# Sporthalle Auerbach
Angebotsaufforderung (GAEB DA XML 3.2, DA83)
Projekt: 20260213
Währung: EUR
Vergabeart: Verhandlungsverfahren
Auftraggeber: DV-Nummer: 03; Vergabenummer: 03
Erstellt mit: BECHMANN AVA 2022.140/ GXML Toolbox V3.3 R20210630, BECHMANN AVA 2022.140, 24.04.2026

## 03 Gerüste für Dach- und Fassadenarbeiten
Datum: 24.04.2026

### 01 Gerüste

*Hinweis: Allgemeine Vorbemerkungen*
Allgemeine Vorbemerkungen für alle zu erbringenden Leistungen und Gewerke des LV.

Die Inhalte und sich daraus ergebenden Leistungen der Vorbemerkungen sind in die Einheitspreise mit einzukalkulieren.

Baustrom:
Der Baustrom wird dem AN vom AG kostenlos zur Verfügung gestellt.

Bauwasser:
Das Bauwasser wird dem AN vom AG kostenlos zur Verfügung gestellt.

Baustellen - WC:
Ein Baustellen WC (Sanitär Container) wird vom AG gestellt und dem AN kostenlos zur Verfügung gestellt.

Abfall:
Der AN hat für die verschiedenen Abfälle Abfallcontainer zu stellen und zu unterhalten, incl. der Entsorgungskosten für Abfall- und Verpackungsmaterialien, etc., die bei seinen Gewerken anfallen. Diese Leistungen sind in die Baustelleneinrichtung  mit ein zu kalkulieren.

Allgemeines:
Es gelten die Vertragsbedingungen der ausschreibenden Stelle.
Die folgenden Bestimmungen gelten ergänzend zu den Bestimmungen der zum
Zeitpunkt der Ausführung aktuell gültigen VOB/B und VOB/C.
Bei Widersprüchen und im Zweifelsfall gelten die Bestimmungen der VOB/B und
VOB/C übergeordnet!

Arbeitsschutz:
Die Arbeiten haben nach den Sicherheits- und Gesundheitsschutzvorgaben des Sigeko und der Bauberufsgenossenschaften zu erfolgen.
Die daraus entstehenden Mehrleistungen sind in die Einheitspreise mit ein zu kalkulieren.

Gefährdungsbeurteilung:
Der AN hat rechtzeitig vor Ausführung beim SiGeKo eine Gefährdungsbeurteilung einzureichen. Auf Grundlage der Gefährdungsbeurteilung des AN sind eigenverantwortlich durch den AN regelmäßig sowie aus besonderen Anlass Wirkungskontrollen der festgelegten Unfallverhütungsmaßnahmen
durchzuführen.

Maschinen, Geräte, Personal:
Die Anzahl der Maschinen, Geräte, Fahrzeuge, etc. und des Personals ist so zu
dimensionieren/kalkulieren, dass der vorgegebene Bauzeitenplan eingehalten wird.

Gerüstbau nach den Herstellervorgaben
Der Bau der Gerüste hat nach den Vorgaben des Gerüstherstellers zu erfolgen.

Zusammenarbeit AG und AN:
Das Bauvorhaben wird zwischen dem AG, der Bauleitung des AG und dem AN Partnerschaftlich durchgeführt.
Evtl. Probleme/Störungen sollen zuerst besprochen und einvernehmlich geklärt werden.
Schriftverkehr ist nur in Ausnahmefällen nach nicht erfolgter voherigen Klärung als letzter Weg zu sehen und ist von allen Seiten möglichst zu vermeiden.

Der Bauleiter des AN muss neben seinen Baustellenbesuchen an den mit allen Gewerken stattfindenden Baubesprechungen über seinen Leistungszeitraum teilnehmen. Zusätzlich hat er an Besprechungen, die nur seine Leistungsgewerke betreffen, teilzunehmen.

Vorschriften:

Für das Angebot und die Ausführung gelten die VOB und sämtliche für die einzelnen zu erbringenden Gewerke zutreffenden Richtlinien und Vorschriften (wie z.B. DIN-Normen, EN-Normen, ISO-Normen, VDI/VDE-Richtlinien) in der gültigen Fassung, weiterhin sind die allgemein
anerkannten Regeln der Technik und die gesetzlichen und behördlichen
Bestimmungen zu beachten und einzuhalten. Diese Vorschriften gelten, soweit nicht
durch besondere Bedingungen oder Forderungen in dieser Leistungsbeschreibung
ausdrücklich eine andere Regelung vorgegeben ist.

Vertragsbedingungen des AG
Die Vertragsbedingungen und Kaufmännischen Bedingungen des AG (siehe beiliegende KEV Formblätter) sind in die Einheitspreise mit ein zu kalkulieren.

Angebotsform:
Das Angebot ist dem AG zur Auswertung auch im GEAB-Format zu übergeben.

Durch unterzeichnung des Leistungsverzeichnisses erklärt die anbietende Firma, dass sie sich über alle örtlichen und sachlichen Verhältnisse vor Abgabe des Angebots unterrichtet hat und dass er die zuvor beschriebenen Kalkulationsgrundlagen und die mit ein zu kalkulierende Leistungen und Vertragsbestandteile gelesen, anerkannt und in die Einheitspreise einkalkuliert hat.

*Hinweis: Vorbemerkungen Gerüstarbeiten*
Vorbemerkungen Gerüstbau

Für die auszuführenden Arbeiten sind Gerüste als Fassaden-/Arbeitsgerüste entsprechend den Anforderungen des jeweiligen Gewerks (Abbrucharbeiten Dachkonstruktion mit Abbruch Eternitfassade und Neubau Dachkonstruktion mit Neubau vorgehängter gedämmter Fassade) und den Vorgaben des SiGeKo und der Bau BG zu stellen.
Die Vorhaltung der Gerüste ist über die gesamte Dauer der oben beschriebenen Arbeiten/Gewerke (Abbruchfirma, Holzbaufirma, Stahlbaufirma und Dachdeckungsfirma) einzukalkulieren (gesamt 25 Wochen). Die Geometrie des Gebäudes kann den beiliegenden Plänen und Fotos entnommen werden. Eine Besichtigung des Gebäudes und der Gerüstaufstellflächen vor Ort wird dringend empfohlen. Sich daraus ergebende Erschwernisse sind in die Positionen einzukalkulieren.

Gerüstaufstellfläche:
Das Gerüst wird umlaufend um die Sporthalle auf dem vorhandenen Gelände aufgestellt. Die beiden an die Sporthalle angebauten eingeschossigen Flachdachgaragen werden nicht eingerüstet. In diesem Bereich (Giebelseite Süd) muss das Gerüst über die Garage hinweg auf das Garagendach gestellt werden.
Entlang der Traufen steht das Gerüst weitestgehend auf ebenem Gelände. Im Bereich der Giebelseite Nord muss das Gerüst auch entlang einer ca. 8m langen und ca. 2m hohen Böschung gestellt werden. Außerdem muss das Gerüst auf einer Länge von ca. 5m auf eine Kellertreppe gestellt werden. Dies ist jeweils in die Einheitspreise mit einzukalkulieren. Inkl. der dazu notwendigen Ausgleichsrahmen.
Bei dem kleinen Eingangsvorbauten (Giebelseite Nord) muss das Gerüst mit Gerüstbrücke über den Vorbau hinweggeführt werden. Die Gerüstbrücke wird über eine sep. Pos. vergütet.

- Alle nachfolgenden Positionen inkl. Antransport, Montage, Demontage und wieder Abtransport der Gerüstteile. Die Demontage erfolgt nach Freigabe durch die Bauleitung.

**01.1 Baustelle einrichten, vorhalten und wieder räumen**
Baustelle einrichten, vorhalten und wieder räumen
Vorhalten über die vereinbarte Leistungszeit (= Fertigstellung aller zu erbringenden Leistungen) sowie Räumen der Baustelle und Wiederherstellung des Geländes einschließlich Entfernung von Fundamenten und Verunreinigungen, mit folgenden in den Pauschalpreis einzurechnenden Leistungen (diese Leistungen sind auch Kalkulatorisch bei den Einheitspreisen zu berücksichtigen):

- Antransport, Bereitstellung und Abtransport aller zur Durchführung der ausgeschriebenen Leistungen erforderlichen Baumaterialien, Geräte, Maschinen und Fahrzeuge, Hubgeräte, evtl. Autokräne, etc., incl. der notwendigen Betriebsmittel und des Personals.
- Umsetzung der Sicherheits- und Unfallverhütungsmaßnahmen der Bauberufsgenossenschaften und des Sigeko.
Menge: 1,000 psch

**01.2 Fassadengerüst als Arbeits- und Schutzgerüst für die Dacharbeiten und Fassadenarbeiten (jew. Abbruch und Neubau) aufbauen, umbauen und abbauen LKl 3, Bkl 06**
Fassadengerüst als Arbeits- und Schutzgerüst für die Dacharbeiten und Fassadenarbeiten (jew. Abbruch und Neubau) aufbauen, umbauen und abbauen LKl 3, Bkl 06
Antransport, Montieren, Umbauen, wieder abbauen und Abtransportieren eines Fassadengerüsts als Arbeits- und Schutzgerüst gemäß DIN 4420.
Gerüst, längenorientiert, als Arbeitsgerüst mit systemintegriertem vorlaufendem Geländer, gemäß DIN EN 12811-1 und DIN EN 12810-1, den aktuellen Vorschriften der BG-Bau sowie den behördlichen Sicherheitsvorschriften und den Vorgaben des SiGeKo aufbauen, umbauen und nach vollständigem Abschluss der Arbeiten abbauen. Die Gerüststellung erfolgt entlang der vorhandenen Gebäudefassaden der Sporthalle Auerbach für die Ausführung der Dach- und Fassadenarbeiten.
Die Lage und die Geometrie der Sporthalle kann den Planzeichnungen und den Fotos entnommen werden. Einrichtungen zur Materialbeförderung sowie erforderliche Leitergänge
(mindestens ein Leitergang je 45 m Gerüstlänge) sind vom Bieter auszuführen und einzukalkulieren.

Ausführung als Stahlrohr- Kupplungsgerüst oder Systemgerüst der Lastklasse 3 (2,0 kN/m²), Breitenklasse 0,60 m. Gerüstkonstruktion inkl. Belägen, die Umbau- bzw. Ausbau jederzeit ohne technischen Mehraufwand ermöglichen und inkl. Geländern, Seitenschutz, Stirnseitenschutz und Bordbrettern, sowie lastverteilenden Bohlen unterhalb der Spindel. Gerüstsystem nach Wahl des Bieters.
Das Gerüst dient den Arbeiten an der Fassade und dem Dach. Gerüststellung auf der asphaltierten Hoffläche und angrenzenden Grünflächen. Geländeverlauf wie in den Vorbemerkungen beschrieben und auf den Fotos ersichtlich.

Lastklasse 3 (bis 2KN/m2)
Breitenklasse 06
Abstand zur Fassade: Giebelseiten ca. 30cm und Traufseiten ca. 80cm
Gerüsthöhen (jew. oberste Laufflache):
- Traufe Ansicht Ost bis ca. 6,50m über Gelände
- Traufe Ansicht West bis ca. 2,50m über Gelände
- Giebelseite Ansicht Süd (Garagenseite) bis ca. 8,30m über Gelände
- Giebelseite Ansicht Nord bis ca. 7m über Gelände

Höhenabstand: Abstand der Arbeitslagen 2,0m
Ankergrund: Mauerwerk, Stahlbeton und Holzkonstruktion
Gesamtlänge Gerüst ca. 135 lfm
Statische Nachweise:
Einschließlich Lieferung der notwendigen prüffähige statischen Nachweise in Abhängigkeit von der Gerüsthöhe und der Freigabe des Gerüsts durch Hinweisschild.

Die Verankerung am Baukörper inkl. der mit dem Ankergrund abgestimmten Verankerungsmittelmuss den statischen Erfordernissen entsprechen und ist in die Einheitspreise einzurechnen.
Die Ausführung und Stellung des Gerüsts (Abstand zum Gebäude, Lage
der Aufstiegstreppen und Leitergängen, etc. ist mit der Abbruchfirma und den ausführenden Dachfirmen/Fassadenbaufirmen abzustimmen.

Vorhaltezeit über die komplette Dauer der Dach- und Fassadenarbeiten (jew. Abbrucharbeiten und Neubauarbeiten).

Die geplante Gerüststandzeit beträgt 25 Wochen. Die Standzeit (Gebrauchsüberlassung wird in sep. Pos. vergütet).
Menge: 960,000 m²

**01.3 Zulage Fassadengerüst**
Zulage für liefern, montieren und wieder abbauen von Ausgleichsrahmen mit Höhen ca. 0,50-1,0m zum Erreichen der notwendigen Arbeitsstandhöhen.
Menge: 60,000 m

**01.4 Zulage für zusätzliche statische Maßnahmen für die Haltung/Aussteifung des Gerüstes beim oberen Abschluss**
Zulage für zusätzliche statische Maßnahmen/Aussteifungen beim zuvor beschriebenen Gerüst, da im Bereich der abzubrechenden Dach- und Fassadenkonstruktion keine Gerüstanker gesetzt werden können. Das Gerüst steht somit in Teilbereichen auf einer Länge von ca. 40lfm mehr als 2m (bis zu ca. 4m) gegenüber den obersten Gerüstankern nach oben frei auskragend über.
Menge: 50,000 m

**01.5 Gebrauchsüberlassung Fassadengerüsts**
Gebrauchsüberlassung des zuvor beschriebenen Fassadengerüsts je m² und Wochen
Gesamtfläche = 960m², Standzeit = 25 Wochen
960m² x 25 Wochen
Menge: 24000,000 m²Wo

**01.6 Ausbau Arbeitsgerüst als Dachfanggerüst**
Dachdecker-Fangschutz liefern und wieder abbauen.
Zuvor beschriebenes Arbeits- und Schutzgerüst ausbauen zum Dachfanggerüst (Dachdecker-Fangschutz) nach DIN4420-1, am Fassadengerüst, Ausbau der obersten Gerüstlage (im Traufbereich) zur Dachfanglage mit Schutzwand. Ausführung gemäß örtlicher Gegebenheiten und höhengerecht für die Ausführung der Dachdeckerarbeiten.
Inkl. statischem Einzelnachweis als Dachfanggerüst mit Schutzwand in der obersten Lage.
Menge: 90,000 m

**01.7 Gebrauchsüberlassung Dachfanglage**
Gebrauchsüberlassung des Dachdecker-Fangschutzes der vorigen Pos.
Dachfanglage 90m x 25 Wochen
Menge: 2250,000 mWo

**01.8 Gerüstverbreiterungen Konsolen, Konsolbreite 0,5-0,6m innenseitig**
Belagsverbreiterung 0,5-0,6m mit Konsolen außenseitig entlang der Traufen liefern, montieren und wieder abbauen einschl. dreiteiligem Seitenschutz, gem. TRBS 2121-1 und DIN 12811-1, nach Aufbau- und Verwendungsanleitung passend zum zuvor beschriebenen Fassadengerüst, längenorientiert. Die Verbreiterung wird erst montiert wenn das alte Dach abgebrochen ist (ca. 6 Wochen) nach Aufstellung des Fassadengerüsts.
Konsolbreite: 0,5-0,6m
Inkl. statischem Einzelnachweis.
Menge: 45,000 m

**01.9 Gebrauchsüberlassung Gerüstverbreiterung 0,5-0,6m**
Gebrauchsüberlassung der Gerüstverbreiterung 0,5-0,6m der vorigen Pos. Gerüstverbreiterung 45m x 19Wochen
Menge: 855,000 mWo

**01.10 Gerüstverbreiterungen Konsolen, Konsolbreite 0,30-0,40m innenseitig**
Belagsverbreiterung 0,30-0,40m mit Konsolen innenseitig liefern, montieren und wieder abbau einschl. dreiteiligem Seitenschutz, gem. TRBS 2121-1 und DIN 12811-1, nach Aufbau- und Verwendungsanleitung passend zum zuvor beschriebenen Fassadengerüst, längenorientiert. Die Verbreiterung wird erst montiert wenn das alte Dach abgebrochen ist ( ca. 6 Wochen nach Aufstellung Fassadengerüst).
Konsolbreite: 0,30-0,40m
Inkl. statischem Einzelnachweis.
Menge: 90,000 m

**01.11 Gebrauchsüberlassung Gerüstverbreiterung 30-40cm**
Gebrauchsüberlassung der Gerüstverbreiterung 30-40cm der vorigen Pos. Gerüstverbreiterung 90m x 19 Wochen
Menge: 1710,000 mWo

**01.12 Gerüstverbreiterungen Konsolen, Konsolbreite 0,30-0,40m**
Belagsverbreiterung mit Konsolen wie zuvor beschrieben, jedoch außenseitig.
Menge: 45,000 m

**01.13 Gebrauchsüberlassung Gerüstverbreiterung 30-40cm**
Gebrauchsüberlassung der Gerüstverbreiterung 30-40cm der vorigen Pos. Gerüstverbreiterung 45m x 25 Wochen
Menge: 1125,000 mWo

**01.14 Innengeländer**
Zusätzlicher Seitenschutz / Innengeländer (bei einem Abstand zwischen Belag und Bauwerk von mehr als 30cm). Zusätzlicher Seitenschutz nach DIN EN 12811-1 "Arbeitsgerüste" in allen Gerüstlagen auf der Traufseite Ansicht Ost.
Abrechnung pro lfm Gerüstlage.
Menge: 90,000 m

**01.15 Gebrauchsüberlassung Innengeländer**
Gebrauchsüberlassung des Innengeländers der vorigen Pos.
Innengeländer 90m x 25 Wochen
Menge: 2250,000 mWo

**01.16 Zulage Gerüstüberbrückung**
Zulage zum zuvor beschriebenen Fassadengerüst für das Liefern, montieren und wieder abbauen einer Gerüstbrücke mittels Gitterträgern passend zum Gerüstsystem zur Überbauung des ca. 3,50m breiten und ca. 3,50m hohen Eingangsvorbaus Ansicht Nord und einer ca. 3,60m breiten und ca. 3,50m hohen 2flg. Außentüre Ansicht Süd (siehe Ansichtsplan). Gerüstbrücke mit lichter Weite bis 5m, inkl. Gerüstbelag in Überbrückungshöhe. Inkl. aller erforderlichen statischen Maßnahmen und Verstärkungen/Aussteifungen und statischem Nachweis.
Gesamt 2 Stck. mit zusammen 10m
Menge: 10,000 m

**01.17 Gebrauchsüberlassung Gerüstüberbrückung**
Gebrauchsüberlassung der Gerüstüberbrückung bis 5m der vorigen Pos.
Gerüstüberbrückung 10m x 25 Wochen
Menge: 250,000 mWo

**01.18 Gerüsttreppe als Hauptzugang**
Liefern, Montieren und wieder abbauen einer einläufigen Gerüsttreppe mit Außen- und Innegeländer (integriert in das zuvor beschriebene Fassadengerüst) aus Aluminium als Hauptzugang zu den Gerüstlagen zusätzlich zu den Leitergängen des Gerüstes. Die Treppe ist parallel zum Gerüst anzuordnen und ermöglicht einen sicheren Auf- und Abstieg. Höhe von OK Gelände bis ca. 6,50 zur obersten Lauffläche Traufe Ansicht Ost.
Belastbarkeit 2,00kN/qm. Höhenunterschied je Treppenlauf 2,00m. Steigungsverhältnis ca.20/24,5cm. Treppenbreite ca.65cm. Höhe von OK Gelände bis oberste Laufbohle.
Menge: 6,500 m

**01.19 Gebrauchsüberlassung Gerüsttreppe**
Gebrauchsüberlassung der Gerüsttreppe der vorigen Pos.
Gerüsttreppe 6,5m x 25 Wochen= 162,5m
Menge: 162,500 mWo

**01.20 Gerüsttreppe als Hauptzugang wie vorige Pos.**
Gerüsttreppe wie in voriger Pos. beschrieben, jedoch mit Höhe bis ca. 2,50 zur obersten Lauffläche Traufe Ansicht West.
Menge: 2,500 m

**01.21 Gebrauchsüberlassung Gerüsttreppe**
Gebrauchsüberlassung der Gerüsttreppe der vorigen Pos.
Gerüsttreppe 2,5m x 25 Wochen= 62,5m
Menge: 62,500 mWo

**01.22 Gerüstankerlöcher schließen**
Gerüstankerlöcher in der Außenwand nach demontage des Gerüstes fachgerecht schließen. Die Löcher sind von Schmutz und losen Teilen zu reinigen. Der Verschluss erfolgt kraftschlüssig und oberflächenbündig mit geeignetem Verschlussmörtel (z.B. Schnellzement oder spezieller Reperaturmörtel), farblich an den Bestand angepasst.
Menge: 80,000 St

### 02 Stundenlohn

*Hinweis: Vorbemerkungen*
Stundenlohnarbeiten für Arbeiten, die nicht in den Positionen erfasst sind, auf besonderen Nachweis Die in den folgenden Positionen aufgeführten Einheitspreise gelten für die Bereitstellung des Personals frei Baustelle. Aufsicht Stunden von Bauführern und Polier werden nicht vergütet. Der unten aufgeführte Verrechnungslohn pro Arbeitsstunde enthalt sämtliche Aufwendungen, wie z.B. Lohn- und Gehaltskosten (einschließlich Zulagen, Zuschlage und vermögenswirksame Leistungen), die Lohn und Gehaltszusatz- und -Nebenkosten, die Gemeinkosten sowie Wagnis und Gewinn. Im Verrechnungslohn pro Arbeitsstunde sind sämtliche Kosten für die An- und Abfahrtszeiten enthalten. Bei den Maschinen-/ Gerätestunden jeweils inkl. Bedienpersonal, sofern nicht ausdrücklich abweichend beschrieben.

**02.1 Polier / Meister**
Stundensatz Polier / Meister
Menge: 5,000 h

**02.2 Fachwerker / Geselle**
Stundensatz Fachwerker / Geselle
Menge: 10,000 h

**02.3 Helfer/ Auszubildender**
Stundensatz Helfer/ Auszubildender
Menge: 5,000 h
